# Hito de acero laminado en caliente con remate superior de aluminio, pie fijo, serie Elipso, modelo H-ELP-C "NATURAL FABER" de 778 mm de altura, con acabado en color gris acero con textura férrea

- Propiedad del archivo: CYPE INGENIEROS, S.A.
- Formato: FIEBDC-3/2002
- Ámbito geográfico: Colombia
- Costes indirectos: 3.00 %
- Gastos generales: 13.00 %
- Beneficio industrial: 6.00 %
- IVA: 16.00 %

## U Urbanización interior de la parcela

### UM Mobiliario urbano

#### UMH Hitos y bolardos

**UMH025** Ud Hito de acero laminado en caliente con remate superior de aluminio, pie fijo, serie Elipso, modelo H-ELP-C "NATURAL FABER" de 778 mm de altura, con acabado en color gris acero con textura férrea.
Suministro e instalación de hito de acero laminado en caliente con remate superior de aluminio, pie fijo, serie Elipso, modelo H-ELP-C "NATURAL FABER" de 778 mm de altura, formado por un cuerpo de una sola pieza de 80 mm de diámetro y 2 mm de espesor, con acabado en color gris acero con textura férrea. Protección del conjunto mediante galvanizado en caliente de gran resistencia antioxidante; tratamiento de desengrase y fosfatado; lacado al horno con poliéster ferrotexturado. Máxima adherencia del revestimiento exterior. Incluso excavación y solera de hormigón f'c=210 kg/cm² (21 MPa), clase de exposición F0 S0 P0 C0, tamaño máximo del árido 19 mm, consistencia plástica. Totalmente montado.
Incluye: Replanteo de alineaciones y niveles. Excavación. Ejecución de la base de hormigón. Colocación y fijación de las piezas.
Criterio de medición de proyecto: Número de unidades previstas, según documentación gráfica de Proyecto.
Criterio de medición de obra: Se medirá el número de unidades realmente ejecutadas según especificaciones de Proyecto.

| Código | Ud | Descripción | Rendimiento | Precio | Importe |
|---|---|---|---|---|---|
| mt10hmf050aaaadbcc | m³ | Hormigón en masa f'c=210 kg/cm² (21 MPa), clase de exposición F0 S0 P0 C0, tamaño máximo del árido 19 mm, consistencia plástica, fabricado en central y vertido desde camión, según NSR-10 y ACI 318-08. (material) | 0.100 | 206762.32 | 20676.23 |
| mt52mun010aaab | Ud | Hito de acero laminado en caliente con remate superior de aluminio, pie fijo, serie Elipso, modelo H-ELP-C "NATURAL FABER" de 778 mm de altura, formado por un cuerpo de una sola pieza de 80 mm de diámetro y 2 mm de espesor, con acabado en color gris acero con textura férrea. (material) | 1.000 | 90546.09 | 90546.09 |
| mo027 | h | Oficial 1ª de obra pública. (mano de obra) | 0.642 | 9515.92 | 6109.22 |
| mo051 | h | Ayudante de obra pública. (mano de obra) | 0.642 | 8926.87 | 5731.05 |
| % | % | Costes directos complementarios | 2 % | 123062.59 | 2461.25 |
|  |  | Costes directos |  |  | 125523.84 |
