# Limpiafondos automático para piscina, hidráulico

- Propiedad del archivo: CYPE INGENIEROS, S.A.
- Formato: FIEBDC-3/2002
- Ámbito geográfico: Colombia
- Divisa: COP
- Costes indirectos: 3.00 %
- Gastos generales: 13.00 %
- Beneficio industrial: 6.00 %
- IVA: 16.00 %

## U Urbanización interior del terreno

### UP Piscinas

#### UPE Equipamientos

**UPE050** Ud Limpiafondos automático para piscina, hidráulico.
Limpiafondos automático para piscina, hidráulico, formado por: manguera autoflotante para conectar a la toma de aspiración o al skimmer de la piscina. Totalmente montado y probado por la empresa instaladora.
Incluye: Montaje.
Criterio de medición de proyecto: Número de unidades previstas, según documentación gráfica de Proyecto.
Criterio de medición de obra: Se medirá el número de unidades realmente ejecutadas según especificaciones de Proyecto.

| Código | Ud | Descripción | Rendimiento | Precio | Importe |
|---|---|---|---|---|---|
| mt47pep050d | Ud | Limpiafondos automático para piscina, hidráulico, formado por: manguera autoflotante para conectar a la toma de aspiración o al skimmer de la piscina. (material) | 1.000 | 674407.70 | 674407.70 |
| mo080 | h | Ayudante montador. (mano de obra) | 0.127 | 10324.57 | 1311.22 |
| % | % | Herramienta menor | 2 % | 675718.92 | 13514.38 |
|  |  | Costes directos |  |  | 689233.30 |
