# Salvavidas

- Propiedad del archivo: CYPE INGENIEROS, S.A.
- Formato: FIEBDC-3/2002
- Ámbito geográfico: Colombia
- Divisa: COP
- Costes indirectos: 3.00 %
- Gastos generales: 13.00 %
- Beneficio industrial: 6.00 %
- IVA: 16.00 %

## U Urbanización interior del terreno

### UP Piscinas

#### UPE Equipamiento exterior

**UPE070** Ud Salvavidas.
Salvavidas para piscina, de plástico, color naranja, de 730 mm de diámetro.
Incluye: Montaje y fijación de los componentes.
Criterio de medición de proyecto: Número de unidades previstas, según documentación gráfica de Proyecto.
Criterio de medición de obra: Se medirá el número de unidades realmente ejecutadas según especificaciones de Proyecto.

| Código | Ud | Descripción | Rendimiento | Precio | Importe |
|---|---|---|---|---|---|
| mt47pep070a | Ud | Salvavidas para piscina, de plástico, color naranja, de 730 mm de diámetro. (material) | 1.000 | 694604.40 | 694604.40 |
| mo080 | h | Ayudante montador. (mano de obra) | 0.060 | 27459.10 | 1647.55 |
| % | % | Herramienta menor | 2 % | 696251.95 | 13925.04 |
|  |  | Costes directos |  |  | 710176.99 |
