# Rehabilitación energética de fachadas y muros divisorios mediante el sistema "ISOVER" de aislamiento termoacústico y trasdosado autoportante

- Propiedad del archivo: CYPE INGENIEROS, S.A.
- Formato: FIEBDC-3/2002
- Ámbito geográfico: Colombia
- Costes indirectos: 3.00 %
- Gastos generales: 13.00 %
- Beneficio industrial: 6.00 %
- IVA: 16.00 %

## Z Rehabilitación energética

### ZF Cerramientos verticales: adición de aislamiento térmico

#### ZFT Sistemas de aislamiento interior mediante revestimiento de placas

**ZFT021** m² Rehabilitación energética de fachadas y muros divisorios mediante el sistema "ISOVER" de aislamiento termoacústico y trasdosado autoportante, colocado en muros divisorios interiores y por el interior de cerramientos verticales, formado por placa de yeso laminado A / - 1200 / longitud / 15 / borde afinado, atornillada directamente a una estructura autoportante arriostrada, y aislamiento de panel rígido de lana mineral Arena de alta densidad, Arena Óptima "ISOVER", de 15 mm de espesor, no revestido, colocado en el espacio entre el paramento y las maestras; y capa de pintura plástica con textura lisa, color blanco, acabado mate, con una mano de fondo con imprimación a base de copolímeros acrílicos en suspensión acuosa y dos manos de acabado con pintura plástica (rendimiento: 0,187 l/m² cada mano).
Rehabilitación energética de fachadas y muros divisorios mediante el sistema "ISOVER" de aislamiento termoacústico y trasdosado autoportante, colocado en muros divisorios interiores y por el interior de cerramientos verticales, formado por placa de yeso laminado A / - 1200 / longitud / 15 / borde afinado, atornillada directamente a una estructura autoportante arriostrada, de acero galvanizado, compuesta por perfiles horizontales de 30x30 mm, sólidamente fijados al suelo y al techo y compuesta por perfiles horizontales de 30x30 mm, con una modulación de 600 mm, fijadas al paramento, y aislamiento de panel rígido de lana mineral Arena de alta densidad, Arena Óptima "ISOVER", de 15 mm de espesor, no revestido, resistencia térmica 0,45 m²K/W, conductividad térmica 0,032 W/(mK), colocado en el espacio entre el paramento y las maestras; y capa de pintura plástica con textura lisa, color blanco, acabado mate, mediante aplicación de una mano de fondo de imprimación a base de copolímeros acrílicos en suspensión acuosa como fijador de superficie y dos manos de acabado con pintura plástica en dispersión acuosa tipo II (rendimiento: 0,187 l/m² cada mano). Incluso parte proporcional de cortes, fijaciones, replanteo auxiliar, nivelación, ejecución de ángulos, tratamiento de huecos, recibido de instalaciones y cajas de mecanismos, encintado y tratamiento de juntas y accesorios de montaje, y limpieza de la superficie a pintar. Totalmente terminado.
Incluye: Replanteo y marcado. Nivelación y limpieza de la base. Colocación de la banda acústica en los perfiles perimetrales. Colocación de elementos horizontales sólidamente fijados al suelo y al techo. Colocación de las maestras, arriostrándolas con anclajes directos. Corte y preparación del aislamiento a colocar. Colocación del aislamiento en el espacio entre el paramento y las maestras. Presentación y posterior colocación de las placas sobre las maestras previo replanteo de los huecos para paso de instalaciones y mecanismos. Recibido de marcos, instalaciones y mecanismos. Tratamiento de juntas. Limpieza de la superficie a pintar. Aplicación de la mano de fondo. Aplicación de las manos de acabado.
Criterio de medición de proyecto: Superficie medida según documentación gráfica de Proyecto.
Criterio de medición de obra: Se medirá la superficie realmente ejecutada según especificaciones de Proyecto.

| Código | Ud | Descripción | Rendimiento | Precio | Importe |
|---|---|---|---|---|---|
| mt12psg041b | m | Banda acústica de dilatación de 50 mm de anchura. (material) | 0.800 | 0.23 | 0.18 |
| mt12psg055a | m | Anclaje directo para maestra 60/27. (material) | 0.700 | 0.61 | 0.43 |
| mt12psg220 | Ud | Fijación compuesta por chazo y tornillo 5x27. (material) | 1.600 | 0.06 | 0.10 |
| mt16lvi030auaa | m² | Panel rígido de lana mineral Arena de alta densidad, Arena Óptima "ISOVER", de 15 mm de espesor, no revestido, resistencia térmica 0,45 m²K/W, conductividad térmica 0,032 W/(mK). (material) | 1.050 | 6.39 | 6.71 |
| mt12psg050c | m | Maestra 60/27 de lámina de acero galvanizado, de ancho 60 mm. (material) | 1.750 | 1.27 | 2.22 |
| mt12psg160a | m | Perfil de acero galvanizado, en U, de 30 mm. (material) | 1.220 | 1.11 | 1.35 |
| mt12psg081a | Ud | Tornillo autoperforante 3,5x9,5 mm. (material) | 1.400 | 0.03 | 0.04 |
| mt12psg010b | m² | Placa de yeso laminado A / - 1200 / longitud / 15 / borde afinado. (material) | 1.050 | 4.48 | 4.70 |
| mt12psg081b | Ud | Tornillo autoperforante 3,5x25 mm. (material) | 14.000 | 0.01 | 0.14 |
| mt12psg030a | kg | Pasta para juntas. (material) | 0.300 | 1.11 | 0.33 |
| mt12psg040a | m | Cinta de juntas. (material) | 1.600 | 0.03 | 0.05 |
| mt27pfp010b | l | Imprimación a base de copolímeros acrílicos en suspensión acuosa, para favorecer la cohesión de soportes poco consistentes y la adherencia de pinturas. (material) | 0.125 | 2.93 | 0.37 |
| mt27pij040a | l | Pintura plástica para interior en dispersión acuosa, lavable, tipo II, permeable al vapor de agua, color blanco, acabado mate, aplicada con brocha, rodillo o pistola. (material) | 0.374 | 1.38 | 0.52 |
| op00fre010 |  | Fresadora. | 1.000 | 0.00 | 0.00 |
| op00ato010 |  | Atornillador. | 1.000 | 0.00 | 0.00 |
| mo054 | h | Oficial 1ª colocador de aislantes. (mano de obra) | 0.145 | 4.21 | 0.61 |
| mo101 | h | Ayudante colocador de aislantes. (mano de obra) | 0.091 | 3.00 | 0.27 |
| mo053 | h | Oficial 1ª montador de divisiones y sistemas de placas. (mano de obra) | 0.434 | 4.21 | 1.83 |
| mo100 | h | Ayudante montador de divisiones y sistemas de placas. (mano de obra) | 0.272 | 3.00 | 0.82 |
| mo038 | h | Maestro pintor. (mano de obra) | 0.181 | 4.07 | 0.74 |
| mo076 | h | Ayudante pintor. (mano de obra) | 0.022 | 3.00 | 0.07 |
| % | % | Costes directos complementarios | 2 % | 21.48 | 0.43 |
|  |  | Costes directos |  |  | 21.91 |
