# Rehabilitación energética de fachada

- Propiedad del archivo: CYPE INGENIEROS, S.A.
- Formato: FIEBDC-3/2002
- Ámbito geográfico: Colombia
- Costes indirectos: 3.00 %
- Gastos generales: 13.00 %
- Beneficio industrial: 6.00 %
- IVA: 16.00 %

## Z Rehabilitación energética

### ZV Cerramientos verticales: fachadas ventiladas

#### ZVC Sistemas de fachadas ventiladas de placas de cemento

**ZVC010** m² Rehabilitación energética de fachada, mediante sistema de fachada ventilada con cámara de aire ventilada de 20 mm de espesor mínimo, WL122C.es "KNAUF" Aquapanel compuesto por estructura metálica de acero Z2 (Z275) galvanizado normal de perfiles de arranque y montantes verticales de 50/50/0,70 mm GRC 0,70 con una modulación de 600 mm, fijada al soporte base con escuadras; placa Aquapanel Outdoor de 12,5 mm de espesor, que se atornilla sobre la estructura; y revoque con mortero GRC acabado pétreo, sobre fondo pétreo GRC. Entre los perfiles y la placa exterior se colocará una lámina impermeabilizante de polietileno Tyvek StuccoWrap y entre las escuadras y los perfiles el aislamiento de panel de lana mineral, fijado mecánicamente sobre fachada existente.
Rehabilitación energética de fachada, mediante sistema de fachada ventilada con cámara de aire ventilada de 20 mm de espesor mínimo, WL122C.es "KNAUF" Aquapanel, con DAU nº 12/074 A, compuesto por estructura metálica de acero Z2 (Z275) galvanizado normal de perfiles de arranque y montantes verticales de 50/50/0,70 mm GRC 0,70 con una modulación de 600 mm, fijada al soporte base con escuadras; placa Aquapanel Outdoor de 12,5 mm de espesor, que se atornilla sobre la estructura; y revoque con mortero GRC acabado pétreo, sobre fondo pétreo GRC. Entre los perfiles y la placa exterior se colocará una lámina impermeabilizante de polietileno Tyvek StuccoWrap y entre las escuadras y los perfiles el aislamiento de panel de lana mineral, de 40 mm de espesor, revestido por una de sus caras con un velo negro, resistencia térmica 1,1 m²K/W, conductividad térmica 0,035 W/(mK), colocado a tope para evitar puentes térmicos, fijado mecánicamente sobre fachada existente y posterior sellado de todas las uniones entre paneles con cinta de sellado de juntas. Incluso parte proporcional de banda acústica, tornillos, fijaciones, cinta autoadhesiva, mortero y cinta de juntas, mortero superficial y malla de fibra de vidrio e imprimación. Totalmente montado.
Incluye: Replanteo. Colocación de la banda acústica. Fijación de las escuadras al soporte base. Corte y preparación del aislamiento. Fijación del aislamiento. Fijación de la estructura metálica. Colocación de la impermeabilización. Colocación y atornillado de la placa a la estructura. Tratamiento de huecos. Enrasado y alisado con mortero de juntas. Colocación de cinta de juntas. Extendido de la capa de mortero base y colocación de la malla. Aplicación de la capa de imprimación. Aplicación de la capa de mortero.
Criterio de medición de proyecto: Superficie medida según documentación gráfica de Proyecto, sin duplicar esquinas ni encuentros, deduciendo los huecos de superficie mayor de 3 m².
Criterio de medición de obra: Se medirá la superficie realmente ejecutada según especificaciones de Proyecto, sin duplicar esquinas ni encuentros, deduciendo los huecos de superficie mayor de 3 m².

| Código | Ud | Descripción | Rendimiento | Precio | Importe |
|---|---|---|---|---|---|
| mt12pck020d | m | Banda acústica de dilatación "KNAUF" de 95 mm de anchura. (material) | 1.000 | 0.47 | 0.47 |
| mt12pak150d | Ud | Escuadra de sustentación "KNAUF", de acero galvanizado, de 100x65x80x2 mm. (material) | 0.533 | 2.35 | 1.25 |
| mt12pak150g | Ud | Escuadra de retención "KNAUF", de acero galvanizado, de 60x50x80x2 mm. (material) | 1.067 | 1.04 | 1.11 |
| mt12psg220 | Ud | Fijación compuesta por chazo y tornillo 5x27. (material) | 3.200 | 0.06 | 0.19 |
| mt16lva070b | m² | Panel de lana mineral, de 40 mm de espesor, revestido por una de sus caras con un velo negro, resistencia térmica 1,1 m²K/W, conductividad térmica 0,035 W/(mK). (material) | 1.050 | 6.20 | 6.51 |
| mt16aaa020eb | Ud | Fijación mecánica para paneles aislantes de lana de roca, colocados directamente sobre la superficie soporte. (material) | 4.000 | 0.24 | 0.96 |
| mt16aaa030 | m | Cinta autoadhesiva para sellado de juntas. (material) | 0.440 | 0.36 | 0.16 |
| mt12pak025a | m | Perfil metálico de arranque "KNAUF", con perforaciones y ángulo flexible, para sistema Aquapanel Outdoor. (material) | 0.700 | 2.99 | 2.09 |
| mt12pak030ab | m | Montante 50/50/0,7 mm GRC 0,7 "KNAUF" de acero Z2 (Z275) galvanizado normal, para sistema Aquapanel Outdoor. (material) | 2.000 | 2.90 | 5.80 |
| mt12pak070 | m² | Lámina de polietileno, impermeabilizante y difusora de vapor de agua, Tyvek StuccoWrap "KNAUF". (material) | 1.100 | 4.53 | 4.98 |
| mt12pak010a | m² | Placa de cemento Portland Aquapanel Outdoor "KNAUF" 12,5x1200x2400, revestida con una capa de fibra de vidrio embebida en ambas caras. (material) | 1.050 | 23.09 | 24.24 |
| mt12pak040b | Ud | Tornillo Aquapanel Maxi TB 39 mm "KNAUF". (material) | 20.000 | 0.08 | 1.60 |
| mt12pak060 | kg | Mortero de juntas Aquapanel "KNAUF", color gris. (material) | 0.600 | 2.42 | 1.45 |
| mt12pak050 | m | Cinta de juntas Aquapanel Outdoor "KNAUF". (material) | 2.100 | 0.50 | 1.05 |
| mt12pak100a | m² | Malla superficial Aquapanel Outdoor "KNAUF" de fibra de vidrio, color blanco. (material) | 1.100 | 2.04 | 2.24 |
| mt12pak090a | kg | Mortero superficial Aquapanel "KNAUF", color blanco. (material) | 7.800 | 1.55 | 12.09 |
| mt12pak085 | l | Imprimación incolora al siloxano GRC "KNAUF". (material) | 0.150 | 3.62 | 0.54 |
| mt12pak120 | kg | Imprimación a base de copolímeros acrílicos modificados GRC "KNAUF", color a elegir, para mortero de acabado pétreo. (material) | 0.150 | 3.35 | 0.50 |
| mt12pak130 | kg | Mortero GRC "KNAUF", a base de copolímeros acrílicos modificados con siloxano, acabado pétreo, color a elegir. (material) | 0.400 | 3.88 | 1.55 |
| op00tal010 |  | Taladro. | 1.000 | 0.00 | 0.00 |
| op00ato010 |  | Atornillador. | 1.000 | 0.00 | 0.00 |
| mo054 | h | Oficial 1ª colocador de aislantes. (mano de obra) | 0.145 | 4.21 | 0.61 |
| mo101 | h | Ayudante colocador de aislantes. (mano de obra) | 0.145 | 3.00 | 0.44 |
| mo052 | h | Oficial 1ª montador de sistemas de fachadas prefabricadas. (mano de obra) | 0.848 | 4.21 | 3.57 |
| mo099 | h | Ayudante montador de sistemas de fachadas prefabricadas. (mano de obra) | 0.848 | 3.00 | 2.54 |
| % | % | Costes directos complementarios | 2 % | 75.94 | 1.52 |
|  |  | Costes directos |  |  | 77.46 |
