# Columna de terreno consolidado con inyecciones de lechada de cemento a presión

- Propiedad del archivo: CYPE Ingenieros S.A.
- Formato: FIEBDC-3/2016
- Programa: Generador de precios de la construcción. CYPE Ingenieros, S.A.
- Fecha: 12/02/2025
- Ámbito geográfico: Colombia
- Divisa: COP
- Costes indirectos: 3 %
- Gastos generales: 13 %
- Beneficio industrial: 6 %
- IVA: 16 %

## A Acondicionamiento del terreno

### AM Mejoras del terreno

#### AMI Inyecciones

**AMI010** m Columna de terreno consolidado con inyecciones de lechada de cemento a presión.
Columna de terreno consolidado con inyecciones de lechada de cemento a presión, 300 kg/m de consumo medio de cemento, realizada con la técnica del tubo-manguito, mediante la perforación y colocación en el terreno de tubos provistos de válvulas, a través de las cuales se inyecta a presión la lechada de cemento.
Incluye: Replanteo de las perforaciones. Perforación y colocación de los tubos-manguito. Preparación de la lechada. Inyección a presión de la lechada de cemento. Recogida de sobrantes y carga manual a contenedor.
Criterio de medición de proyecto: Longitud medida según documentación gráfica de Proyecto.
Criterio de medición de obra: Se medirá la longitud realmente ejecutada según especificaciones de Proyecto.

| Código | Ud | Descripción | Rendimiento | Precio | Importe |
|---|---|---|---|---|---|
| mt08aaa010a | m³ | Agua. (material) | 0.375 | 3289.66 | 1233.623 |
| mt08cet020a | t | Cemento CEM II / A-P 32,5 N, a granel. (material) | 0.3 | 203435.07 | 61030.521 |
| mq03mpi040 | h | Equipo para inyecciones de lechada de cemento, con bomba de presión y carro de perforación para taladros. (maquinaria) | 0.104 | 1154312.36 | 120048.485 |
| mo020 | h | Oficial 1ª obra blanca. (mano de obra) | 0.245 | 27792.28 | 6809.109 |
| mo113 | h | Peón de obra blanca. (mano de obra) | 0.122 | 20015.53 | 2441.895 |
| mo112 | h | Ayudante entendido. (mano de obra) | 0.122 | 20347.74 | 2482.424 |
| % | % | Herramienta menor | 2 % | 194046.057 | 3880.921 |
|  |  | Costes directos |  |  | 197926.978 |

Residuos:
- colocación: mt08cet020a Cemento CEM II / A-P 32,5 N, a granel; factor de residuo 0.0063

## Recursos

**mt08aaa010a** m³ Agua
Datos técnicos: Coste energético 60.000 MJ; Emisión de CO2 30.000 kg

**mt08cet020a** t Cemento CEM II / A-P 32,5 N, a granel
Datos técnicos: Coste energético 3500.000 MJ; Emisión de CO2 650.000 kg; Código LER 17 01 01; Masa del elemento 1000 kg; Volumen 0.666667 m3
