# Reparación de bordes de junta, con mortero a base de cemento, modificado con polímeros

- Propiedad del archivo: CYPE Ingenieros S.A.
- Formato: FIEBDC-3/2016
- Programa: Generador de precios de la construcción. CYPE Ingenieros, S.A.
- Fecha: 30/10/2025
- Ámbito geográfico: Colombia
- Divisa: COP
- Costes indirectos: 3 %
- Gastos generales: 13 %
- Beneficio industrial: 6 %
- IVA: 16 %

## E Estructuras

### EH Concreto armado

#### EHY Reparaciones

**EHY040** m Reparación de bordes de junta, con mortero a base de cemento, modificado con polímeros.
Reparación de los bordes de junta de contracción de estructura de concreto, aplicando 1 kg/m de mortero cementoso bicomponente, de fraguado rápido (22 minutos), modificado con polímeros, con inhibidores de corrosión y reforzado con fibras, con una resistencia a compresión a 28 días mayor o igual a 45 N/mm² y un módulo de elasticidad mayor o igual a 30000 N/mm², previo picado de los bordes.
Incluye: Picado de los bordes de junta. Limpieza. Preparación de las mezclas. Aplicación del mortero de reparación. Perfilado de bordes. Curado. Retirada y acopio de los restos generados. Carga manual de los restos generados sobre camión o contenedor.
Criterio de medición de proyecto: Longitud medida según documentación gráfica de Proyecto.
Criterio de medición de obra: Se medirá la longitud realmente ejecutada según especificaciones de Proyecto.

| Código | Ud | Descripción | Rendimiento | Precio | Importe |
|---|---|---|---|---|---|
| mt09red120b | kg | Mortero cementoso bicomponente, de fraguado rápido (22 minutos), modificado con polímeros, con inhibidores de corrosión y reforzado con fibras, con una resistencia a compresión a 28 días mayor o igual a 45 N/mm² y un módulo de elasticidad mayor o igual a 30000 N/mm². (material) | 1 | 6520.02 | 6520.020 |
| mq05mai040 | h | Martillo eléctrico. (maquinaria) | 0.116 | 10466.57 | 1214.122 |
| mo020 | h | Oficial 1ª obra blanca. (mano de obra) | 0.17 | 36735.58 | 6245.049 |
| mo113 | h | Peón de obra blanca. (mano de obra) | 0.17 | 26456.35 | 4497.580 |
| % | % | Herramienta menor | 2 % | 18476.771 | 369.535 |
|  |  | Costes directos |  |  | 18846.306 |

Residuos:
- colocación: mt09red120b; factor de residuo 0.0063

## Recursos

**mt09red120b** kg Mortero cementoso bicomponente
Datos técnicos: Coste energético 2.397 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
