# Chimenea francesa

- Propiedad del archivo: CYPE Ingenieros S.A.
- Formato: FIEBDC-3/2016
- Programa: Generador de precios de la construcción. CYPE Ingenieros, S.A.
- Fecha: 26/03/2024
- Ámbito geográfico: Colombia
- Divisa: COP
- Costes indirectos: 3 %
- Gastos generales: 13 %
- Beneficio industrial: 6 %
- IVA: 16 %

## I Instalaciones

### IC Calefacción, refrigeración, climatización y A.C.S.

#### ICH Chimeneas, hogares, cocinas, cassettes insertables y estufas

**ICH010** Ud Chimenea francesa.
Ejecución de chimenea de fuego abierto o chimenea francesa, realizada "in situ", compuesta de hogar abierto de mampostería de ladrillo cerámico refractario de 25x12x4 cm, recibido con mortero refractario, compuesto por cemento aluminoso, aditivos y agregados silíceos, y campana de mampostería de ladrillo cerámico hueco hasta la losa, recibido con mortero de cemento, confeccionado en obra, dosificación 1:6, con cámara. Incluso cortafuegos de lámina de acero regulable y revestimiento posterior de la cámara y ducto de humos con una primera capa de guarnecido con pasta de yeso de construcción B1 y una segunda capa de enlucido con pasta de yeso de aplicación en capa fina C6, sin incluir el suministro ni la colocación de los materiales que forman el revestimiento decorativo del hogar y constituyen el cuerpo de la chimenea ni el ducto para evacuación de los productos de la combustión. Totalmente montada y conexionada.
Incluye: Replanteo y trazado en la losa de los muros divisorios interiores a realizar. Colocación de las piezas por hiladas a nivel. Repaso de juntas y limpieza. Formación de cámara y ducto de evacuación de los productos de la combustión hasta la losa. Preparación del soporte que se va a revestir. Amasado del yeso grueso. Extendido de la pasta de yeso grueso. Amasado del yeso fino. Regularización del revestimiento mediante la ejecución del enlucido, extendiendo la pasta de yeso fino sobre el paramento guarnecido. Conexión al ducto de evacuación.
Criterio de medición de proyecto: Número de unidades previstas, según documentación gráfica de Proyecto.
Criterio de medición de obra: Se medirá el número de unidades realmente ejecutadas según especificaciones de Proyecto.

| Código | Ud | Descripción | Rendimiento | Precio | Importe |
|---|---|---|---|---|---|
| mt05mre010k | Ud | Ladrillo cerámico refractario, 25x12x4 cm. (material) | 200 | 2405.11 | 481022.000 |
| mt09moc150b | kg | Mortero refractario, compuesto por cemento aluminoso, aditivos y agregados silíceos. (material) | 0.13 | 1459.55 | 189.742 |
| mt04lvc010a | Ud | Ladrillo cerámico hueco sencillo, para revestir, 24x11,5x4 cm, densidad 780 kg/m³. (material) | 135 | 542.85 | 73284.750 |
| mt04lvc010d | Ud | Ladrillo cerámico hueco triple, para revestir, 24x11,5x11,5 cm, densidad 780 kg/m³. (material) | 23 | 868.57 | 19977.110 |
| mt08aaa010a | m³ | Agua. (material) | 0.035 | 3281.16 | 114.841 |
| mt01arg005a | t | Arena de cantera, para mortero preparado en obra. (material) | 0.286 | 45135.97 | 12908.887 |
| mt08cem000d | kg | Cemento gris en sacos. (material) | 43.9 | 483.43 | 21222.577 |
| mt09pye010a | m³ | Pasta de yeso para aplicación en capa fina C6. (material) | 0.03 | 351305.6 | 10539.168 |
| mt09pye010b | m³ | Pasta de yeso de construcción B1. (material) | 0.17 | 312950.69 | 53201.617 |
| mt38www020 | Ud | Cortafuegos regulable de lámina de acero. (material) | 1 | 296037.77 | 296037.770 |
| mt38www010 | Ud | Material auxiliar para instalaciones de calefacción. (material) | 2 | 9067.34 | 18134.680 |
| mq06hor010 | h | Concretera eléctrica con una capacidad de amasado de 160 l. (maquinaria) | 0.142 | 8706.88 | 1236.377 |
| mo020 | h | Oficial 1ª obra blanca. (mano de obra) | 26.656 | 25476.92 | 679112.780 |
| mo113 | h | Peón de obra blanca. (mano de obra) | 28.358 | 18348.75 | 520333.853 |
| mo033 | h | Maestro yesero. (mano de obra) | 2.666 | 25476.92 | 67921.469 |
| mo071 | h | Ayudante yesero. (mano de obra) | 1.333 | 19044.65 | 25386.518 |
| % | % | Herramienta menor | 2 % | 2280624.139 | 45612.483 |
|  |  | Costes directos |  |  | 2326236.622 |

Residuos:
- colocación: mt05mre010k Ladrillo cerámico refractario, 25x12x4 cm; factor de residuo 0.009
- colocación: mt09moc150b Mortero refractario, compuesto por cemento aluminoso, aditivos y agregados silíceos; factor de residuo 0.0063
- colocación: mt04lvc010a Ladrillo cerámico hueco sencillo, para revestir, 24x11,5x4 cm, densidad 780 kg/m³; factor de residuo 0.0588
- colocación: mt04lvc010d Ladrillo cerámico hueco triple, para revestir, 24x11,5x11,5 cm, densidad 780 kg/m³; factor de residuo 0.03108
- colocación: mt01arg005a Arena de cantera, para mortero preparado en obra; factor de residuo 0.00501329
- colocación: mt08cem000d Cemento gris en sacos; factor de residuo 0.0063
- colocación: mt09pye010a Pasta de yeso para aplicación en capa fina C6; factor de residuo 0.015
- colocación: mt09pye010b Pasta de yeso de construcción B1; factor de residuo 0.015

## Recursos

**mt05mre010k** Ud Ladrillo cerámico refractario, 25x12x4 cm
Datos técnicos: Coste energético 32.219 MJ; Emisión de CO2 1.546 kg; Código LER 17 01 02; Masa del elemento 2.72 kg; Volumen 0.002176 m3
Residuos:
- embalaje: re170201 Madera. (componente de residuo); rendimiento 0.005 kg; Código LER 17 02 01; Masa del elemento 1 kg; Volumen 0.000909 m3
- embalaje: re170203 Plástico. (componente de residuo); rendimiento 0.001 kg; Código LER 17 02 03; Masa del elemento 1 kg; Volumen 0.001667 m3

**mt09moc150b** kg Mortero refractario, compuesto por cemento aluminoso, aditivos y agregados silíceos
Datos técnicos: Coste energético 2.394 MJ; Emisión de CO2 0.194 kg; Código LER 17 01 01; Masa del elemento 1 kg; Volumen 0.000667 m3
Residuos:
- embalaje: re150101 Envases de papel y cartón. (componente de residuo); rendimiento 0.014 kg; Código LER 15 01 01; Masa del elemento 1 kg; Volumen 0.001333 m3
- embalaje: re170201 Madera; rendimiento 0.001 kg
- embalaje: re170203 Plástico; rendimiento 0.003 kg

**mt04lvc010a** Ud Ladrillo cerámico hueco sencillo, para revestir, 24x11,5x4 cm, densidad 780 kg/m³
Datos técnicos: Coste energético 5.202 MJ; Emisión de CO2 0.344 kg; Código LER 17 01 02; Masa del elemento 1.46 kg; Volumen 0.001168 m3
Residuos:
- embalaje: re170201 Madera; rendimiento 0.006 kg
- embalaje: re170203 Plástico; rendimiento 0.001 kg

**mt04lvc010d** Ud Ladrillo cerámico hueco triple, para revestir, 24x11,5x11,5 cm, densidad 780 kg/m³
Datos técnicos: Coste energético 7.563 MJ; Emisión de CO2 0.435 kg; Código LER 17 01 02; Masa del elemento 1.9 kg; Volumen 0.00152 m3
Residuos:
- embalaje: re170201 Madera; rendimiento 0.014 kg
- embalaje: re170203 Plástico; rendimiento 0.001 kg

**mt08aaa010a** m³ Agua
Datos técnicos: Coste energético 60.000 MJ; Emisión de CO2 30.000 kg

**mt01arg005a** t Arena de cantera, para mortero preparado en obra
Datos técnicos: Coste energético 75.000 MJ; Emisión de CO2 4.000 kg; Código LER 01 04 08; Masa del elemento 1000 kg; Volumen 0.666667 m3

**mt08cem000d** kg Cemento gris en sacos
Datos técnicos: Coste energético 7.174 MJ; Emisión de CO2 0.904 kg; Código LER 17 01 01; Masa del elemento 1 kg; Volumen 0.000667 m3
Residuos:
- embalaje: re150101 Envases de papel y cartón; rendimiento 0.014 kg
- embalaje: re170201 Madera; rendimiento 0.001 kg
- embalaje: re170203 Plástico; rendimiento 0.003 kg

**mt09pye010a** m³ Pasta de yeso para aplicación en capa fina C6
Datos técnicos: Coste energético 3829.241 MJ; Emisión de CO2 183.696 kg; Código LER 17 08 02; Masa del elemento 1150 kg; Volumen 1.15 m3
Residuos:
- embalaje: re150101 Envases de papel y cartón; rendimiento 9 kg
- embalaje: re170201 Madera; rendimiento 0.421 kg
- embalaje: re170203 Plástico; rendimiento 0.9 kg

**mt09pye010b** m³ Pasta de yeso de construcción B1
Datos técnicos: Coste energético 3829.241 MJ; Emisión de CO2 183.696 kg; Código LER 17 08 02; Masa del elemento 1150 kg; Volumen 1.15 m3
Residuos:
- embalaje: re150101 Envases de papel y cartón; rendimiento 9 kg
- embalaje: re170201 Madera; rendimiento 0.421 kg
- embalaje: re170203 Plástico; rendimiento 0.9 kg
