# Caja de inspección prefabricada con colector

- Propiedad del archivo: CYPE Ingenieros S.A.
- Formato: FIEBDC-3/2016
- Programa: Generador de precios de la construcción. CYPE Ingenieros, S.A.
- Fecha: 15/10/2024
- Ámbito geográfico: Colombia
- Divisa: COP
- Costes indirectos: 3 %
- Gastos generales: 13 %
- Beneficio industrial: 6 %
- IVA: 16 %

## I Instalaciones

### IC Calefacción, refrigeración, climatización y A.C.S.

#### ICU Geotermia

**ICU020** Ud Caja de inspección prefabricada con colector.
Caja de inspección para la conexión de sondas geotérmicas, de polietileno (PE), dimensiones exteriores 660x460x500 mm, con tapa, conexiones de 63 mm de diámetro y 5,8 mm de espesor con la bomba de calor geotérmica y de 32 mm de diámetro y 2,9 mm de espesor con las sondas geotérmicas, para 4 circuitos, de 19,4 kg, con colector formado por módulo de impulsión y módulo de retorno, de 40 mm de diámetro, con caudalímetro para cada circuito, llave de corte en cada módulo y purgador de aire, sobre solera de concreto simple f'c=210 kg/cm² (21 MPa), clase de exposición F0 S0 P0 C0, tamaño máximo del agregado 19 mm, manejabilidad blanda de 15 cm de espesor.
Criterio de valoración económica: El precio no incluye la excavación ni el relleno del trasdós.
Incluye: Replanteo. Fundido y compactación del concreto en formación de solera. Colocación de la caja de inspección prefabricada. Conexionado de todos los circuitos. Colocación de la tapa. Comprobación de su correcto funcionamiento.
Criterio de medición de proyecto: Número de unidades previstas, según documentación gráfica de Proyecto.
Criterio de medición de obra: Se medirá el número de unidades realmente ejecutadas según especificaciones de Proyecto.

| Código | Ud | Descripción | Rendimiento | Precio | Importe |
|---|---|---|---|---|---|
| mt10hmf050qde | m³ | Concreto simple f'c=210 kg/cm² (21 MPa), clase de exposición F0 S0 P0 C0, tamaño máximo del agregado 19 mm, manejabilidad blanda, fabricado en planta, según NSR-10 y ACI 318. (material) | 0.137 | 329154.73 | 45094.198 |
| mt38arg010c | Ud | Caja de inspección para la conexión de sondas geotérmicas, de polietileno (PE), dimensiones exteriores 660x460x500 mm, con tapa, conexiones de 63 mm de diámetro y 5,8 mm de espesor con la bomba de calor geotérmica y de 32 mm de diámetro y 2,9 mm de espesor con las sondas geotérmicas, para 4 circuitos, de 19,4 kg, con colector formado por módulo de impulsión y módulo de retorno, de 40 mm de diámetro, con caudalímetro para cada circuito, llave de corte en cada módulo y purgador de aire. (material) | 1 | 8789311.460000001 | 8789311.460 |
| mo020 | h | Oficial 1ª obra blanca. (mano de obra) | 1.131 | 26625.25 | 30113.158 |
| mo113 | h | Peón de obra blanca. (mano de obra) | 0.791 | 19175.79 | 15168.050 |
| mo008 | h | Oficial 1ª plomero. (mano de obra) | 0.339 | 27359.16 | 9274.755 |
| % | % | Herramienta menor | 2 % | 8888961.621 | 177779.232 |
|  |  | Costes directos |  |  | 9066740.853 |

Residuos:
- colocación: mt10hmf050qde; factor de residuo 0.00115669

## Recursos

**mt10hmf050qde** m³ Concreto simple f'c=210 kg/cm² (21 MPa)
Datos técnicos: Coste energético 1840.000 MJ; Emisión de CO2 230.000 kg; Código LER 17 01 01; Masa del elemento 2300 kg; Volumen 1.533333 m3

**mt38arg010c** Ud Caja de inspección para la conexión de sondas geotérmicas
Datos técnicos: Coste energético 2658.622 MJ; Emisión de CO2 94.357 kg
Residuos:
- embalaje: re150101 Envases de papel y cartón. (componente de residuo); rendimiento 0.086 kg; Código LER 15 01 01; Masa del elemento 1 kg; Volumen 0.001333 m3
