# Dispositivo para microventilación

- Propiedad del archivo: CYPE Ingenieros S.A.
- Formato: FIEBDC-3/2016
- Programa: Generador de precios de la construcción. CYPE Ingenieros, S.A.
- Fecha: 13/02/2025
- Ámbito geográfico: Colombia
- Divisa: COP
- Costes indirectos: 3 %
- Gastos generales: 13 %
- Beneficio industrial: 6 %
- IVA: 16 %

## I Instalaciones

### IV Ventilación

#### IVA Aberturas para ventilación

**IVA011** Ud Dispositivo para microventilación.
Herraje para microabertura de ventana corredera. Incluso accesorios de montaje y elementos de fijación.
Incluye: Replanteo. Montaje. Colocación y fijación del dispositivo para microventilación entre la hoja y el marco de la carpintería.
Criterio de medición de proyecto: Número de unidades previstas, según documentación gráfica de Proyecto.
Criterio de medición de obra: Se medirá el número de unidades realmente ejecutadas según especificaciones de Proyecto.

| Código | Ud | Descripción | Rendimiento | Precio | Importe |
|---|---|---|---|---|---|
| mt25pfz180a | Ud | Herraje para microabertura de ventana corredera, con accesorios de montaje y elementos de fijación. (material) | 1 | 4218.57 | 4218.570 |
| mo018 | h | Oficial 1ª cerrajero. (mano de obra) | 0.085 | 28165.26 | 2394.047 |
| mo059 | h | Ayudante cerrajero. (mano de obra) | 0.085 | 20821.51 | 1769.828 |
| % | % | Herramienta menor | 2 % | 8382.445 | 167.649 |
|  |  | Costes directos |  |  | 8550.094 |
