# Aislamiento térmico por el exterior en fachada ventilada

- Propiedad del archivo: CYPE Ingenieros S.A.
- Formato: FIEBDC-3/2016
- Programa: Generador de precios de la construcción. CYPE Ingenieros, S.A.
- Fecha: 13/02/2025
- Ámbito geográfico: Colombia
- Divisa: COP
- Costes indirectos: 3 %
- Gastos generales: 13 %
- Beneficio industrial: 6 %
- IVA: 16 %

## N Aislamientos e impermeabilizaciones

### NA Aislamientos térmicos

#### NAQ Fachadas ventiladas

**NAQ010** m² Aislamiento térmico por el exterior en fachada ventilada.
Aislamiento térmico por el exterior en fachada ventilada, con panel rígido de lana mineral, no revestido de doble densidad, de 40 mm de espesor, resistencia térmica 1,15 m²K/W, conductividad térmica 0,034 W/(mK). Colocación en obra: a tope, con fijaciones mecánicas.
Incluye: Replanteo y corte del aislamiento. Colocación del aislamiento. Fijación del aislamiento. Resolución de puntos singulares.
Criterio de medición de proyecto: Superficie medida según documentación gráfica de Proyecto.
Criterio de medición de obra: Se medirá la superficie realmente ejecutada según especificaciones de Proyecto.

| Código | Ud | Descripción | Rendimiento | Precio | Importe |
|---|---|---|---|---|---|
| mt16aaa020ab | Ud | Fijación mecánica para paneles aislantes de lana mineral, colocados directamente sobre la superficie soporte. (material) | 4 | 1170.57 | 4682.280 |
| mt16lra020abk | m² | Panel rígido de lana mineral, no revestido de doble densidad, de 40 mm de espesor, resistencia térmica 1,15 m²K/W, conductividad térmica 0,034 W/(mK), impermeable al agua de lluvia, Euroclase A1 de reacción al fuego, capacidad de absorción de agua a corto plazo <=1 kg/m² y factor de resistencia a la difusión del vapor de agua 1,3. (material) | 1.05 | 89417.36 | 93888.228 |
| mo054 | h | Oficial 1ª colocador de aislantes. (mano de obra) | 0.089 | 28562.29 | 2542.044 |
| mo101 | h | Ayudante colocador de aislantes. (mano de obra) | 0.044 | 20774.17 | 914.063 |
| % | % | Herramienta menor | 2 % | 102026.615 | 2040.532 |
|  |  | Costes directos |  |  | 104067.147 |

Residuos:
- colocación: mt16lra020abk; factor de residuo 0.0270844

## Recursos

**mt16aaa020ab** Ud Fijación mecánica para paneles aislantes de lana mineral, colocados directamente sobre la superficie soporte
Datos técnicos: Coste energético 0.233 MJ; Emisión de CO2 0.071 kg
Residuos:
- embalaje: re150101 Envases de papel y cartón. (componente de residuo); rendimiento 0.072 kg; Código LER 15 01 01; Masa del elemento 1 kg; Volumen 0.001333 m3

**mt16lra020abk** m² Panel rígido de lana mineral
Datos técnicos: Coste energético 95.633 MJ; Emisión de CO2 2.557 kg; Código LER 17 06 04; Masa del elemento 1.6 kg; Volumen 0.002667 m3
Residuos:
- embalaje: re170203 Plástico. (componente de residuo); rendimiento 0.033 kg; Código LER 17 02 03; Masa del elemento 1 kg; Volumen 0.001667 m3
