# Aislamiento acústico a ruido aéreo sobre cielo raso

- Propiedad del archivo: CYPE INGENIEROS, S.A.
- Formato: FIEBDC-3/2002
- Ámbito geográfico: Colombia
- Divisa: COP
- Costes indirectos: 3.00 %
- Gastos generales: 13.00 %
- Beneficio industrial: 6.00 %
- IVA: 16.00 %

**NBT030** m² Aislamiento acústico a ruido aéreo sobre cielo raso, formado por placa de aglomerado de corcho expandido, de 50 mm de espesor, color negro, resistencia térmica 1,25 m²K/W, conductividad térmica 0,036 W/(mK).
Aislamiento acústico a ruido aéreo sobre cielo raso, formado por placa de aglomerado de corcho expandido, de 50 mm de espesor, color negro, resistencia térmica 1,25 m²K/W, conductividad térmica 0,036 W/(mK).
Incluye: Corte y ajuste del aislamiento. Colocación del aislamiento.
Criterio de medición de proyecto: Superficie medida según documentación gráfica de Proyecto.
Criterio de medición de obra: Se medirá la superficie realmente ejecutada según especificaciones de Proyecto.
Criterio de valoración económica: El precio no incluye el cielo raso.

| Código | Ud | Descripción | Rendimiento | Precio | Importe |
|---|---|---|---|---|---|
| mt16acg010da | m² | Placa de aglomerado de corcho expandido, de 50 mm de espesor, color negro, resistencia térmica 1,25 m²K/W, conductividad térmica 0,036 W/(mK), Euroclase E de reacción al fuego, de aplicación como aislante térmico y acústico. (material) | 1.050 | 60947.90 | 63995.30 |
| mo054 | h | Oficial 1ª colocador de aislantes. (mano de obra) | 0.095 | 14232.90 | 1352.13 |
| mo101 | h | Ayudante colocador de aislantes. (mano de obra) | 0.095 | 10324.57 | 980.83 |
| % | % | Herramienta menor | 2 % | 66328.26 | 1326.57 |
|  |  | Costes directos |  |  | 67654.83 |
