# Lámina separadora de polietileno, de 0,1 mm de espesor y 92 g/m² de masa superficial, colocada sobre el terreno o sobre un encachado

- Propiedad del archivo: CYPE INGENIEROS, S.A.
- Formato: FIEBDC-3/2002
- Ámbito geográfico: Colombia
- Divisa: COP
- Costes indirectos: 3.00 %
- Gastos generales: 13.00 %
- Beneficio industrial: 6.00 %
- IVA: 16.00 %

**NGL010** m² Lámina separadora de polietileno, de 0,1 mm de espesor y 92 g/m² de masa superficial, colocada sobre el terreno o sobre un encachado.
Lámina separadora de polietileno, de 0,1 mm de espesor y 92 g/m² de masa superficial, colocada sobre el terreno o sobre un encachado.
Incluye: Colocación de la lámina separadora. Resolución de solapes y uniones.
Criterio de medición de proyecto: Superficie medida según documentación gráfica de Proyecto.
Criterio de medición de obra: Se medirá la superficie realmente ejecutada según especificaciones de Proyecto, incluyendo las entregas y los solapes.

| Código | Ud | Descripción | Rendimiento | Precio | Importe |
|---|---|---|---|---|---|
| mt16png010b | m² | Film de polietileno de 0,1 mm de espesor y 92 g/m² de masa superficial. (material) | 1.150 | 769.64 | 885.09 |
| mo020 | h | Oficial 1ª obra blanca. (mano de obra) | 0.038 | 13844.46 | 526.09 |
| mo113 | h | Peón de obra blanca. (mano de obra) | 0.019 | 9932.90 | 188.73 |
| % | % | Herramienta menor | 2 % | 1599.91 | 32.00 |
|  |  | Costes directos |  |  | 1631.91 |
