# Aislamiento térmico reflexivo de frentes de losa y columnas en fachada

- Propiedad del archivo: CYPE Ingenieros S.A.
- Formato: FIEBDC-3/2016
- Programa: Generador de precios de la construcción. CYPE Ingenieros, S.A.
- Fecha: 23/12/2021
- Ámbito geográfico: Colombia
- Divisa: COP
- Costes indirectos: 3 %
- Gastos generales: 13 %
- Beneficio industrial: 6 %
- IVA: 16 %

## N Aislamientos e impermeabilizaciones

### NR Aislamientos térmicos reflexivos

#### NRJ Puentes térmicos

**NRJ010** m² Aislamiento térmico reflexivo de frentes de losa y columnas en fachada.
Aislamiento térmico reflexivo de frentes de losa y columnas embebidas en el espesor de la fachada, formado por complejo multicapa, de 4 mm de espesor total, con, una resistencia térmica intrínseca (sin cámara de aire) de 0,16 m²K/W y una conductividad térmica de 0,025 W/(mK). Incluso adhesivo cementoso para la fijación del aislante a la estructura previamente desencofrada y cinta autoadhesiva para sellado de juntas.
Incluye: Preparación y corte del aislante. Fijación del aislante a la estructura. Sellado de juntas.
Criterio de medición de proyecto: Superficie medida según documentación gráfica de Proyecto.
Criterio de medición de obra: Se medirá la superficie realmente ejecutada según especificaciones de Proyecto.

| Código | Ud | Descripción | Rendimiento | Precio | Importe |
|---|---|---|---|---|---|
| mt16arw010cge | m² | Complejo multicapa, compuesto de una capa de espuma de polietileno y una lámina de aluminio en cada una de sus caras, de 4 mm de espesor total, con, una resistencia térmica intrínseca (sin cámara de aire) de 0,16 m²K/W y una conductividad térmica de 0,025 W/(mK), suministrado en rollos de 1,20x20 m. (material) | 1.05 | 15072.9 | 15826.545 |
| mt16aaa010 | kg | Mortero adhesivo para fijación de materiales aislantes. (material) | 9 | 918.44 | 8265.960 |
| mt16arw100a | m | Cinta autoadhesiva, de aluminio, con adhesivo acrílico, de 0,03 mm de espesor y 50 mm de anchura, para sellado de juntas. (material) | 0.8 | 1685.46 | 1348.368 |
| mo054 | h | Oficial 1ª colocador de aislantes. (mano de obra) | 0.098 | 19713 | 1931.874 |
| mo101 | h | Ayudante colocador de aislantes. (mano de obra) | 0.049 | 14316.5 | 701.509 |
| % | % | Herramienta menor | 2 % | 28074.256 | 561.485 |
|  |  | Costes directos |  |  | 28635.741 |

Residuos:
- colocación: mt16arw010cge; factor de residuo 0.048
- colocación: mt16aaa010 Mortero adhesivo para fijación de materiales aislantes; factor de residuo 0.07
- colocación: mt16arw100a; factor de residuo 0.048

## Recursos

**mt16arw010cge** m² Complejo multicapa
Datos técnicos: Coste energético 60.445 MJ; Emisión de CO2 1.650 kg; Código LER 17 06 04; Masa del elemento 0.15 kg; Volumen 0.00025 m3
Residuos:
- embalaje: re170203 Plástico. (componente de residuo); rendimiento 0.024 kg; Código LER 17 02 03; Masa del elemento 1 kg; Volumen 0.001667 m3

**mt16aaa010** kg Mortero adhesivo para fijación de materiales aislantes
Datos técnicos: Coste energético 2.206 MJ; Emisión de CO2 0.182 kg; Código LER 17 09 04; Masa del elemento 1 kg; Volumen 0.000667 m3
Residuos:
- embalaje: re170203 Plástico; rendimiento 0.003 kg

**mt16arw100a** m Cinta autoadhesiva
Datos técnicos: Coste energético 10.095 MJ; Emisión de CO2 0.274 kg; Código LER 17 04 02; Masa del elemento 0.023 kg; Volumen 0.000015 m3
Residuos:
- embalaje: re170203 Plástico; rendimiento 0.005 kg
