# Cubierta inclinada de tejas cerámicas

- Propiedad del archivo: CYPE INGENIEROS, S.A.
- Formato: FIEBDC-3/2002
- Ámbito geográfico: Colombia
- Divisa: COP
- Costes indirectos: 3.00 %
- Gastos generales: 13.00 %
- Beneficio industrial: 6.00 %
- IVA: 16.00 %

**QTT010** m² Cubierta inclinada de tejas cerámicas, sobre espacio habitable, con una pendiente media del 30%, compuesta de: impermeabilización: placa bajo teja, cobertura: teja cerámica curva, color rojo, 40x19x16 cm, recibida con mortero de cemento, confeccionado en obra, dosificación 1:8; formación de pendientes con losa de concreto o tablero cerámico (no incluida en este precio).
Cubierta inclinada de tejas cerámicas, sobre espacio habitable, con una pendiente media del 30%, compuesta de: IMPERMEABILIZACIÓN: placa bajo teja, fijada con tornillos al soporte; COBERTURA: teja cerámica curva, color rojo, 40x19x16 cm, recibida con mortero de cemento, confeccionado en obra, dosificación 1:8. Incluso tejas de ventilación.
Incluye: Limpieza y preparación de la superficie. Colocación de la placa bajo teja. Colocación de las tejas recibidas con mortero.
Criterio de medición de proyecto: Superficie del faldón medida en verdadera magnitud, según documentación gráfica de Proyecto.
Criterio de medición de obra: Se medirá, en verdadera magnitud, la superficie realmente ejecutada según especificaciones de Proyecto.

| Código | Ud | Descripción | Rendimiento | Precio | Importe |
|---|---|---|---|---|---|
| mt13lpo010h | m² | Placa asfáltica 10 ondas de perfil ondulado y color rojo, a base de fibras minerales y vegetales saturadas con una emulsión bituminosa a altas temperaturas. (material) | 1.250 | 16720.34 | 20900.43 |
| mt13lpo035a | Ud | Clavo, para fijación de placa bajo teja. (material) | 3.000 | 199.82 | 599.46 |
| mt08aaa010a | m³ | Agua. (material) | 0.006 | 2858.80 | 17.15 |
| mt01arg005a | t | Arena de cantera, para mortero preparado en obra. (material) | 0.052 | 39608.55 | 2059.64 |
| mt08cem000d | kg | Cemento gris en sacos. (material) | 6.000 | 421.19 | 2527.14 |
| mt13tac010a | Ud | Teja cerámica curva, color rojo, 40x19x16 cm. (material) | 32.100 | 591.95 | 19001.60 |
| mq06hor010 | h | Concretera. (maquinaria) | 0.030 | 3230.77 | 96.92 |
| mo020 | h | Oficial 1ª obra blanca. (mano de obra) | 0.710 | 13602.61 | 9657.85 |
| mo113 | h | Peón de obra blanca. (mano de obra) | 0.355 | 9713.67 | 3448.35 |
| mo011 | h | Oficial 1ª montador. (mano de obra) | 0.187 | 14005.70 | 2619.07 |
| mo080 | h | Ayudante montador. (mano de obra) | 0.094 | 10111.16 | 950.45 |
| % | % | Herramienta menor | 2 % | 61878.06 | 1237.56 |
|  |  | Costes directos |  |  | 63115.62 |
