# Cobertura de lámina perfilada de acero prelacado

- Propiedad del archivo: CYPE INGENIEROS, S.A.
- Formato: FIEBDC-3/2002
- Ámbito geográfico: Colombia
- Divisa: COP
- Costes indirectos: 3.00 %
- Gastos generales: 13.00 %
- Beneficio industrial: 6.00 %
- IVA: 16.00 %

**QUM010** m² Cobertura de lámina perfilada de acero prelacado, de 0,8 mm de espesor, colocada con un solape transversal de 20 cm y fijada mecánicamente sobre entramado ligero metálico, en cubierta inclinada, con una pendiente mayor del 5%. Incluso accesorios de fijación de las láminas.
Cobertura de lámina perfilada de acero prelacado, de 0,8 mm de espesor, colocada con un solape transversal de 20 cm y fijada mecánicamente sobre entramado ligero metálico, en cubierta inclinada, con una pendiente mayor del 5%. Incluso accesorios de fijación de las láminas.
Incluye: Limpieza de la superficie soporte. Replanteo de las láminas por faldón. Corte, preparación y colocación de las láminas. Fijación mecánica de las láminas.
Criterio de medición de proyecto: Superficie medida en verdadera magnitud, según documentación gráfica de Proyecto.
Criterio de medición de obra: Se medirá, en verdadera magnitud, la superficie realmente ejecutada según especificaciones de Proyecto.
Criterio de valoración económica: El precio no incluye la superficie soporte ni los puntos singulares y las piezas especiales de la cobertura.

| Código | Ud | Descripción | Rendimiento | Precio | Importe |
|---|---|---|---|---|---|
| mt13ccp010b | m² | Lámina perfilada de acero prelacado, espesor 0,8 mm. (material) | 1.150 | 15604.70 | 17945.41 |
| mt13ccp030 | Ud | Kit de accesorios de fijación, para láminas perfiladas, en cubiertas inclinadas. (material) | 1.000 | 2341.67 | 2341.67 |
| mo051 | h | Oficial 1ª pailero. (mano de obra) | 0.184 | 20511.20 | 3774.06 |
| mo098 | h | Ayudante pailero. (mano de obra) | 0.184 | 14628.70 | 2691.68 |
| % | % | Herramienta menor | 2 % | 26752.82 | 535.06 |
|  |  | Costes directos |  |  | 27287.88 |
