# Revestimiento mural con papel de vinilo

- Propiedad del archivo: CYPE Ingenieros S.A.
- Formato: FIEBDC-3/2016
- Programa: Generador de precios de la construcción. CYPE Ingenieros, S.A.
- Fecha: 13/02/2025
- Ámbito geográfico: Colombia
- Divisa: COP
- Costes indirectos: 3 %
- Gastos generales: 13 %
- Beneficio industrial: 6 %
- IVA: 16 %

## R Revestimientos

### RD Decorativos

#### RDP De papel

**RDP010** m² Revestimiento mural con papel de vinilo.
Revestimiento mural con papel de vinilo, de 235 g/m². Colocación en obra: con cola celulósica, soluble en agua.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam020 | kg | Cola celulósica, soluble en agua, para papeles pintados. (material) | 0.01 | 29915.85 | 299.159 |
| mt29pap010a | m² | Papel de vinilo, de 235 g/m², para revestimiento de paramentos verticales interiores. (material) | 1.1 | 11568.18 | 12724.998 |
| mo038 | h | Maestro pintor. (mano de obra) | 0.107 | 27792.28 | 2973.774 |
| mo076 | h | Ayudante pintor. (mano de obra) | 0.107 | 20774.17 | 2222.836 |
| % | % | Herramienta menor | 2 % | 18220.767 | 364.415 |
|  |  | Costes directos |  |  | 18585.182 |

Residuos:
- colocación: mt29cam020 Cola celulósica, soluble en agua, para papeles pintados; factor de residuo 0.03
- colocación: mt29pap010a Papel de vinilo, de 235 g/m², para revestimiento de paramentos verticales interiores; factor de residuo 0.044

## Recursos

**mt29cam020** kg Cola celulósica, soluble en agua, para papeles pintados
Datos técnicos: Coste energético 0.291 MJ; Emisión de CO2 0.014 kg; Código LER 17 09 04; Masa del elemento 1 kg; Volumen 0.000667 m3
Residuos:
- embalaje: re170203 Plástico. (componente de residuo); rendimiento 0.003 kg; Código LER 17 02 03; Masa del elemento 1 kg; Volumen 0.001667 m3

**mt29pap010a** m² Papel de vinilo, de 235 g/m², para revestimiento de paramentos verticales interiores
Datos técnicos: Coste energético 0.127 MJ; Emisión de CO2 0.200 kg; Código LER 20 01 01; Masa del elemento 0.235 kg; Volumen 0.000313 m3
