# Revestimiento de piso industrial, sistema Ucrete "SIKA"

- Propiedad del archivo: CYPE Ingenieros S.A.
- Formato: FIEBDC-3/2016
- Programa: Generador de precios de la construcción. CYPE Ingenieros, S.A.
- Fecha: 22/05/2025
- Ámbito geográfico: Colombia
- Divisa: COP
- Costes indirectos: 3 %
- Gastos generales: 13 %
- Beneficio industrial: 6 %
- IVA: 16 %

## R Revestimientos

### RS Pisos

#### RSI Sistemas de pisos industriales y decorativos

**RSI030** m² Revestimiento de piso industrial, sistema Ucrete "SIKA".
Revestimiento de piso industrial, realizado sobre base de concreto endurecido, con el sistema sistema Ucrete DP "SIKA", apto para uso alimentario, mediante la aplicación sucesiva de: capa de rodadura 6 mm de espesor, con revestimiento de resina de poliuretano y cemento, Ucrete DP 10 "SIKA", de textura fina, y capa de sellado, con pasta Ucrete DP Topcoat "SIKA", de color crema.
Criterio de valoración económica: El precio no incluye la superficie soporte ni la ejecución y el sellado de las juntas.
Incluye: Limpieza de la superficie soporte. Replanteo de las juntas y paños de trabajo. Fundido, extendido y nivelación de la mezcla. Espolvoreo con agregado sobre el mortero fresco. Aplicación de la capa de sellado. Limpieza final del piso.
Criterio de medición de proyecto: Superficie medida en proyección horizontal, según documentación gráfica de Proyecto.
Criterio de medición de obra: Se medirá, en proyección horizontal, la superficie realmente ejecutada según especificaciones de Proyecto.

| Código | Ud | Descripción | Rendimiento | Precio | Importe |
|---|---|---|---|---|---|
| mt09bnc320ai | kg | Mortero polimérico de tres componentes (resina, endurecedor y agregados activos), a base de resina de poliuretano y cemento, sin disolventes, Sika Ucrete BC4 "SIKA", acabado antideslizante, resistencia a tracción de 2,0 N/mm², y profundidad máxima de desgaste de 0,5 micras, con una resistencia al impacto de 4 N·m; de aplicación como capa base de 4 mm de espesor, con muy bajo contenido de sustancias orgánicas volátiles (VOC), para pisos de altas solicitaciones del sistema Ucrete. (material) | 2.35 | 19308.32 | 45374.552 |
| mt09bnc320fi | kg | Mortero polimérico de tres componentes (resina, endurecedor y agregados activos), a base de resina de poliuretano y cemento, sin disolventes, Sika Ucrete BC6 "SIKA", acabado antideslizante, resistencia a tracción de 2,0 N/mm², y profundidad máxima de desgaste de 0,5 micras, con una resistencia al impacto de 4 N·m; de aplicación como capa base de 6 mm de espesor, con muy bajo contenido de sustancias orgánicas volátiles (VOC), para pisos de altas solicitaciones del sistema Ucrete. (material) | 11 | 16639.42 | 183033.620 |
| mt01arg030c | kg | Agregado de cuarzo natural, de granulometría comprendida entre 0,4 y 1,0 mm, para utilizar como carga mineral en combinación con resinas epoxi o poliuretano. (material) | 4.5 | 2460.9 | 11074.050 |
| mt09bnc350e | kg | Revestimiento polimérico de cuatro componentes (resina, endurecedor, agregados activos y pigmentos), Sika Ucrete DP TC "SIKA", a base de resina de poliuretano y cemento, de color crema, con muy bajo contenido de sustancias orgánicas volátiles (VOC), de alta resistencia al impacto, con resistencia a temperaturas elevadas y con alta resistencia a los agentes químicos, para el sellado de pisos para uso alimentario del sistema Ucrete DP. (material) | 0.8 | 42834.16 | 34267.328 |
| mo121 | h | Oficial 1ª aplicador de pisos industriales. (mano de obra) | 0.278 | 36735.58 | 10212.491 |
| mo122 | h | Ayudante aplicador de pisos industriales. (mano de obra) | 0.404 | 27459.1 | 11093.476 |
| % | % | Herramienta menor | 2 % | 295055.517 | 5901.110 |
|  |  | Costes directos |  |  | 300956.627 |

Residuos:
- colocación: mt09bnc320ai; factor de residuo 0.07
- colocación: mt09bnc320fi; factor de residuo 0.07
- colocación: mt01arg030c; factor de residuo 0.004572
- colocación: mt09bnc350e; factor de residuo 0.03

## Recursos

**mt09bnc320ai** kg Mortero polimérico de tres componentes (resina
Datos técnicos: Coste energético 63.810 MJ; Emisión de CO2 2.477 kg; Código LER 17 09 04; Masa del elemento 1 kg; Volumen 0.000667 m3
Residuos:
- embalaje: re150104 Envases metálicos. (componente de residuo); rendimiento 0.246 kg; Código LER 15 01 04; Masa del elemento 1 kg; Volumen 0.001667 m3
- embalaje: re170203 Plástico. (componente de residuo); rendimiento 0.07 kg; Código LER 17 02 03; Masa del elemento 1 kg; Volumen 0.001667 m3

**mt09bnc320fi** kg Mortero polimérico de tres componentes (resina
Datos técnicos: Coste energético 63.810 MJ; Emisión de CO2 2.477 kg; Código LER 17 09 04; Masa del elemento 1 kg; Volumen 0.000667 m3
Residuos:
- embalaje: re150104 Envases metálicos; rendimiento 0.246 kg
- embalaje: re170203 Plástico; rendimiento 0.07 kg

**mt01arg030c** kg Agregado de cuarzo natural
Datos técnicos: Coste energético 0.075 MJ; Emisión de CO2 0.004 kg; Código LER 01 04 08; Masa del elemento 1 kg; Volumen 0.000667 m3

**mt09bnc350e** kg Revestimiento polimérico de cuatro componentes (resina
Datos técnicos: Coste energético 24.758 MJ; Emisión de CO2 1.367 kg; Código LER 17 09 04; Masa del elemento 1 kg; Volumen 0.000667 m3
Residuos:
- embalaje: re170203 Plástico; rendimiento 0.003 kg
