# Piso de caucho

- Propiedad del archivo: CYPE Ingenieros S.A.
- Formato: FIEBDC-3/2016
- Programa: Generador de precios de la construcción. CYPE Ingenieros, S.A.
- Fecha: 13/02/2025
- Ámbito geográfico: Colombia
- Divisa: COP
- Costes indirectos: 3 %
- Gastos generales: 13 %
- Beneficio industrial: 6 %
- IVA: 16 %

## R Revestimientos

### RS Pisos

#### RSS De caucho, de linóleo y vinílicos

**RSS010** m² Piso de caucho.
Piso de caucho, color negro, con botones, suministrado en rollos de 1000x12000x2,5 mm. Colocación en obra: con adhesivo de contacto, sobre capa fina de nivelación.
Criterio de valoración económica: El precio no incluye la capa fina de nivelación.
Incluye: Replanteo y recorte del piso. Aplicación del adhesivo. Colocación del piso. Resolución de encuentros y puntos singulares. Eliminación y limpieza del material sobrante. Limpieza final del piso.
Criterio de medición de proyecto: Superficie útil, medida según documentación gráfica de Proyecto.
Criterio de medición de obra: Se medirá la superficie realmente ejecutada según especificaciones de Proyecto.

| Código | Ud | Descripción | Rendimiento | Precio | Importe |
|---|---|---|---|---|---|
| mt18dww010a | kg | Adhesivo de contacto a base de resina acrílica en dispersión acuosa, para piso de goma, caucho, linóleo, PVC, moqueta y textil. (material) | 0.25 | 12429.07 | 3107.268 |
| mt18dsi010i | m² | Lámina de caucho, color negro, con botones; suministrada en rollos de 1000x12000x2,5 mm. (material) | 1.05 | 70700.4 | 74235.420 |
| mo026 | h | Oficial 1ª instalador de revestimientos flexibles. (mano de obra) | 0.214 | 27792.28 | 5947.548 |
| mo064 | h | Ayudante instalador de revestimientos flexibles. (mano de obra) | 0.107 | 20774.17 | 2222.836 |
| % | % | Herramienta menor | 2 % | 85513.072 | 1710.261 |
|  |  | Costes directos |  |  | 87223.333 |

Residuos:
- colocación: mt18dww010a; factor de residuo 0.038943
- colocación: mt18dsi010i Lámina de caucho, color negro, con botones; suministrada en rollos de 1000x12000x2,5 mm; factor de residuo 0.035

## Recursos

**mt18dww010a** kg Adhesivo de contacto a base de resina acrílica en dispersión acuosa
Datos técnicos: Coste energético 75.527 MJ; Emisión de CO2 2.872 kg; Código LER 17 09 04; Masa del elemento 1 kg; Volumen 0.000667 m3
Residuos:
- embalaje: re170203 Plástico. (componente de residuo); rendimiento 0.003 kg; Código LER 17 02 03; Masa del elemento 1 kg; Volumen 0.001667 m3

**mt18dsi010i** m² Lámina de caucho, color negro, con botones; suministrada en rollos de 1000x12000x2,5 mm
Datos técnicos: Coste energético 273.302 MJ; Emisión de CO2 11.947 kg; Código LER 17 02 03; Masa del elemento 3 kg; Volumen 0.005 m3
Residuos:
- embalaje: re170203 Plástico; rendimiento 0.07 kg
