# Guardaescoba semirrígido de PVC expandido, de 100 mm de altura, fijado con adhesivo

- Propiedad del archivo: CYPE INGENIEROS, S.A.
- Formato: FIEBDC-3/2002
- Ámbito geográfico: Colombia
- Divisa: COP
- Costes indirectos: 3.00 %
- Gastos generales: 13.00 %
- Beneficio industrial: 6.00 %
- IVA: 16.00 %

**RSS100** m Guardaescoba semirrígido de PVC expandido, de 100 mm de altura, fijado con adhesivo.
Guardaescoba semirrígido de PVC expandido, de 100 mm de altura y 5 mm de espesor, color. Incluso limpieza y preparación de la superficie soporte, replanteo y fijación del guardaescoba con adhesivo.
Incluye: Limpieza y preparación de la superficie soporte. Replanteo. Corte, colocación y fijación del guardaescoba.
Criterio de medición de proyecto: Longitud medida según documentación gráfica de Proyecto, sin incluir huecos de puertas. No se ha incrementado la medición por roturas y recortes, ya que en la descomposición se ha considerado un 5% más de piezas.
Criterio de medición de obra: Se medirá la longitud realmente ejecutada según especificaciones de Proyecto.

| Código | Ud | Descripción | Rendimiento | Precio | Importe |
|---|---|---|---|---|---|
| mt18dww020a | l | Adhesivo de cloropreno, de base solvente monocomponente. (material) | 0.100 | 12861.80 | 1286.18 |
| mt18rpv020c | m | Guardaescoba semirrígido de PVC expandido, de 100 mm de altura y 5 mm de espesor, color, suministrado en tramos de 3 m de longitud. (material) | 1.050 | 14680.26 | 15414.27 |
| mo026 | h | Oficial 1ª instalador de revestimientos flexibles. (mano de obra) | 0.161 | 13844.46 | 2228.96 |
| % | % | Herramienta menor | 2 % | 18929.41 | 378.59 |
|  |  | Costes directos |  |  | 19308.00 |
