# Cielo raso registrable de rejilla metálica

- Propiedad del archivo: CYPE Ingenieros S.A.
- Formato: FIEBDC-3/2016
- Programa: Generador de precios de la construcción. CYPE Ingenieros, S.A.
- Fecha: 13/02/2025
- Ámbito geográfico: Colombia
- Divisa: COP
- Costes indirectos: 3 %
- Gastos generales: 13 %
- Beneficio industrial: 6 %
- IVA: 16 %

## R Revestimientos

### RT Cielos rasos en interiores

#### RTL Registrables, metálicos

**RTL035** m² Cielo raso registrable de rejilla metálica.
Cielo raso registrable suspendido, situado a una altura menor de 4 m, constituido por: ESTRUCTURA: entramado metálico oculto de perfiles de 40 mm de altura; REJILLA METÁLICA: rejilla de aluminio prelacada al horno, autoportante, con nervios de 40 mm de alto formando celdillas de 50x50 mm, fabricada en módulos de 600x600 mm, color blanco. Incluso fijaciones para el anclaje de los perfiles y accesorios de montaje.
Incluye: Replanteo de los ejes principales de suspensión. Señalización de los puntos de anclaje a la losa o elemento soporte. Disposición de las rejillas. Resolución de encuentros y puntos singulares. Formación de huecos para recepción de posibles elementos de anclaje y/o instalaciones.
Criterio de medición de proyecto: Superficie medida entre paramentos, según documentación gráfica de Proyecto, sin descontar huecos para instalaciones.
Criterio de medición de obra: Se medirá la superficie realmente ejecutada según especificaciones de Proyecto, sin descontar huecos para instalaciones.

| Código | Ud | Descripción | Rendimiento | Precio | Importe |
|---|---|---|---|---|---|
| mt12fra010aa | m² | Rejilla de aluminio prelacada al horno, autoportante, con nervios de 40 mm de alto formando celdillas de 50x50 mm, fabricada en módulos de 600x600 mm, color blanco, para cielos rasos registrables. (material) | 1.02 | 133714.14 | 136388.423 |
| mt12fra110ab | m | Perfil de aluminio prelacado al horno, de 40 mm de altura y 600 mm de longitud, color blanco, para cielos rasos registrables. (material) | 1.68 | 3914.34 | 6576.091 |
| mt12fra110cb | m | Perfil de aluminio prelacado al horno, de 40 mm de altura y 2400 mm de longitud, color blanco, para cielos rasos registrables. (material) | 1.68 | 3914.34 | 6576.091 |
| mt12fra111a | Ud | Pieza de empalme entre perfiles de sustentación de rejillas metálicas, de acero galvanizado, para cielos rasos registrables. (material) | 0.7 | 548.01 | 383.607 |
| mt12psg210a | Ud | Cuelgue para cielos rasos suspendidos. (material) | 1.05 | 974.55 | 1023.278 |
| mt12psg210b | Ud | Seguro para la fijación del cuelgue, en cielos rasos suspendidos. (material) | 1.05 | 112.38 | 117.999 |
| mt12psg210c | Ud | Conexión superior para fijar la varilla al cuelgue, en cielos rasos suspendidos. (material) | 1.05 | 1500.8 | 1575.840 |
| mt12psg190 | Ud | Varilla de cuelgue. (material) | 1.05 | 1004.69 | 1054.925 |
| mt12psg220 | Ud | Fijación compuesta por chazo y tornillo 5x27. (material) | 1.05 | 172.98 | 181.629 |
| mo015 | h | Oficial 1ª montador de falsos techos. (mano de obra) | 0.314 | 28562.29 | 8968.559 |
| mo082 | h | Ayudante montador de falsos techos. (mano de obra) | 0.314 | 20774.17 | 6523.089 |
| % | % | Herramienta menor | 2 % | 169369.531 | 3387.391 |
|  |  | Costes directos |  |  | 172756.922 |

Residuos:
- colocación: mt12fra110ab; factor de residuo 0.048
- colocación: mt12fra110cb; factor de residuo 0.048
- colocación: mt12psg190 Varilla de cuelgue; factor de residuo 0.02

## Recursos

**mt12fra110ab** m Perfil de aluminio prelacado al horno
Datos técnicos: Coste energético 8.485 MJ; Emisión de CO2 0.596 kg; Código LER 17 04 02; Masa del elemento 0.073 kg; Volumen 0.000049 m3
Residuos:
- embalaje: re170203 Plástico. (componente de residuo); rendimiento 0.005 kg; Código LER 17 02 03; Masa del elemento 1 kg; Volumen 0.001667 m3

**mt12fra110cb** m Perfil de aluminio prelacado al horno
Datos técnicos: Coste energético 8.485 MJ; Emisión de CO2 0.596 kg; Código LER 17 04 02; Masa del elemento 0.073 kg; Volumen 0.000049 m3
Residuos:
- embalaje: re170203 Plástico; rendimiento 0.005 kg

**mt12fra111a** Ud Pieza de empalme entre perfiles de sustentación de rejillas metálicas
Datos técnicos: Coste energético 5.262 MJ; Emisión de CO2 0.380 kg
Residuos:
- embalaje: re150101 Envases de papel y cartón. (componente de residuo); rendimiento 0.09 kg; Código LER 15 01 01; Masa del elemento 1 kg; Volumen 0.001333 m3
- embalaje: re170203 Plástico; rendimiento 0.045 kg

**mt12psg210a** Ud Cuelgue para cielos rasos suspendidos
Datos técnicos: Coste energético 5.663 MJ; Emisión de CO2 0.421 kg
Residuos:
- embalaje: re150101 Envases de papel y cartón; rendimiento 0.09 kg
- embalaje: re170203 Plástico; rendimiento 0.045 kg

**mt12psg190** Ud Varilla de cuelgue
Datos técnicos: Coste energético 5.371 MJ; Emisión de CO2 0.273 kg; Código LER 17 04 05; Masa del elemento 0.3 kg; Volumen 0.000143 m3
Residuos:
- embalaje: re170203 Plástico; rendimiento 0.025 kg
