# Moldura de escayola, para solución perimetral de techo

- Propiedad del archivo: CYPE Ingenieros S.A.
- Formato: FIEBDC-3/2016
- Programa: Generador de precios de la construcción. CYPE Ingenieros, S.A.
- Fecha: 13/02/2025
- Ámbito geográfico: Colombia
- Divisa: COP
- Costes indirectos: 3 %
- Gastos generales: 13 %
- Beneficio industrial: 6 %
- IVA: 16 %

## R Revestimientos

### RT Cielos rasos en interiores

#### RTP Prefabricados de escayola

**RTP010** m Moldura de escayola, para solución perimetral de techo.
Moldura lisa de escayola, de 3x2x101 cm, para solución perimetral de techo, recibida con cola para escayola. Incluso accesorios de fijación.
Incluye: Replanteo y trazado en los paramentos de la situación de la moldura. Presentación y corte de las piezas. Humectación de la base de fijación. Extendido de la cola. Colocación y rejuntado de las piezas. Repasos de encuentros entre piezas, esquinas y rincones.
Criterio de medición de proyecto: Longitud medida según documentación gráfica de Proyecto.
Criterio de medición de obra: Se medirá la longitud realmente ejecutada según especificaciones de Proyecto.

| Código | Ud | Descripción | Rendimiento | Precio | Importe |
|---|---|---|---|---|---|
| mt12rea010a | m | Moldura lisa de escayola, de 3x2x101 cm. (material) | 1.05 | 6001.46 | 6301.533 |
| mt09eyc030 | kg | Cola para escayola. (material) | 0.2 | 739.94 | 147.988 |
| mo035 | h | Oficial 1ª de cielos rasos. (mano de obra) | 0.209 | 27792.28 | 5808.587 |
| % | % | Herramienta menor | 2 % | 12258.108 | 245.162 |
|  |  | Costes directos |  |  | 12503.270 |

Residuos:
- colocación: mt12rea010a Moldura lisa de escayola, de 3x2x101 cm; factor de residuo 0.0154523

## Recursos

**mt12rea010a** m Moldura lisa de escayola, de 3x2x101 cm
Datos técnicos: Coste energético 4.525 MJ; Emisión de CO2 0.202 kg; Código LER 17 08 02; Masa del elemento 1.3 kg; Volumen 0.0013 m3
Residuos:
- embalaje: re170203 Plástico. (componente de residuo); rendimiento 0.001 kg; Código LER 17 02 03; Masa del elemento 1 kg; Volumen 0.001667 m3
