# Escuadra de escayola para moldura, para decoración de techo o pared

- Propiedad del archivo: CYPE Ingenieros S.A.
- Formato: FIEBDC-3/2016
- Programa: Generador de precios de la construcción. CYPE Ingenieros, S.A.
- Fecha: 13/02/2025
- Ámbito geográfico: Colombia
- Divisa: COP
- Costes indirectos: 3 %
- Gastos generales: 13 %
- Beneficio industrial: 6 %
- IVA: 16 %

## R Revestimientos

### RT Cielos rasos en interiores

#### RTP Prefabricados de escayola

**RTP231** Ud Escuadra de escayola para moldura, para decoración de techo o pared.
Escuadra de escayola, de 16x16 cm, para moldura de 1,6x6x119 cm, para decoración de techo o pared, recibida con cola para escayola. Incluso accesorios de fijación.
Incluye: Replanteo de la pieza. Humectación de la base de fijación. Extendido de la cola. Colocación y rejuntado de la pieza. Repaso de encuentros entre piezas.
Criterio de medición de proyecto: Número de unidades previstas, según documentación gráfica de Proyecto.
Criterio de medición de obra: Se medirá el número de unidades realmente colocadas según especificaciones de Proyecto.

| Código | Ud | Descripción | Rendimiento | Precio | Importe |
|---|---|---|---|---|---|
| mt12rea155ad | Ud | Escuadra de escayola, de 16x16 cm, para moldura de 1,6x6x119 cm. (material) | 1.05 | 13791.82 | 14481.411 |
| mt09eyc030 | kg | Cola para escayola. (material) | 0.04 | 739.94 | 29.598 |
| mo035 | h | Oficial 1ª de cielos rasos. (mano de obra) | 0.131 | 27792.28 | 3640.789 |
| % | % | Herramienta menor | 2 % | 18151.798 | 363.036 |
|  |  | Costes directos |  |  | 18514.834 |
