# Pilastra de escayola

- Propiedad del archivo: CYPE Ingenieros S.A.
- Formato: FIEBDC-3/2016
- Programa: Generador de precios de la construcción. CYPE Ingenieros, S.A.
- Fecha: 13/02/2025
- Ámbito geográfico: Colombia
- Divisa: COP
- Costes indirectos: 3 %
- Gastos generales: 13 %
- Beneficio industrial: 6 %
- IVA: 16 %

## R Revestimientos

### RT Cielos rasos en interiores

#### RTP Prefabricados de escayola

**RTP270** Ud Pilastra de escayola.
Pilastra de escayola, de 100x6,5x2 cm, para adosar a pared, recibida con cola para escayola. Incluso accesorios de fijación.
Incluye: Replanteo de la pieza. Humectación de la base de fijación. Extendido de la cola. Colocación y rejuntado de la pieza.
Criterio de medición de proyecto: Número de unidades previstas, según documentación gráfica de Proyecto.
Criterio de medición de obra: Se medirá el número de unidades realmente colocadas según especificaciones de Proyecto.

| Código | Ud | Descripción | Rendimiento | Precio | Importe |
|---|---|---|---|---|---|
| mt12rea230a | Ud | Pilastra de escayola, de 100x6,5x2 cm, para adosar a pared. (material) | 1.05 | 6491.97 | 6816.569 |
| mt09eyc030 | kg | Cola para escayola. (material) | 0.14 | 739.94 | 103.592 |
| mo035 | h | Oficial 1ª de cielos rasos. (mano de obra) | 0.274 | 27792.28 | 7615.085 |
| % | % | Herramienta menor | 2 % | 14535.246 | 290.705 |
|  |  | Costes directos |  |  | 14825.951 |
