# Grifería monomando para lavaplatos

- Propiedad del archivo: CYPE Ingenieros S.A.
- Formato: FIEBDC-3/2016
- Programa: Generador de precios de la construcción. CYPE Ingenieros, S.A.
- Fecha: 31/10/2025
- Ámbito geográfico: Colombia
- Divisa: COP
- Costes indirectos: 3 %
- Gastos generales: 13 %
- Beneficio industrial: 6 %
- IVA: 16 %

## S Señalización y equipamiento

### SG Griferías

#### SGF Para lavaplatos

**SGF020** Ud Grifería monomando para lavaplatos.
Grifería monomando formada por grifo mezclador monomando de repisa para lavaplatos, gama básica, de latón, acabado cromado, con cartucho cerámico, caño alto giratorio y aireador. Incluso elementos de conexión, enlaces de alimentación flexibles de 3/8" de diámetro y 350 mm de longitud, válvula antirretorno y dos llaves de paso.
Incluye: Replanteo. Colocación. Conexionado. Comprobación de su correcto funcionamiento.
Criterio de medición de proyecto: Número de unidades previstas, según documentación gráfica de Proyecto.
Criterio de medición de obra: Se medirá el número de unidades realmente colocadas según especificaciones de Proyecto.

| Código | Ud | Descripción | Rendimiento | Precio | Importe |
|---|---|---|---|---|---|
| mt31gma030a | Ud | Grifo mezclador monomando de repisa para lavaplatos, gama básica, de latón, acabado cromado, con cartucho cerámico, caño alto giratorio y aireador, incluso elementos de conexión, enlaces de alimentación flexibles de 3/8" de diámetro y 350 mm de longitud, válvula antirretorno y dos llaves de paso. (material) | 1 | 660863.63 | 660863.630 |
| mt37www010 | Ud | Material auxiliar para instalaciones hidráulicas. (material) | 1 | 4819.08 | 4819.080 |
| mo008 | h | Oficial 1ª plomero. (mano de obra) | 0.602 | 37753.36 | 22727.523 |
| % | % | Herramienta menor | 2 % | 688410.233 | 13768.205 |
|  |  | Costes directos |  |  | 702178.438 |

## Recursos

**mt31gma030a** Ud Grifo mezclador monomando de repisa para lavaplatos
Datos técnicos: Coste energético 174.303 MJ; Emisión de CO2 11.770 kg
Residuos:
- embalaje: re150101 Envases de papel y cartón. (componente de residuo); rendimiento 0.072 kg; Código LER 15 01 01; Masa del elemento 1 kg; Volumen 0.001333 m3
