# Grifería temporizada para orinal

- Propiedad del archivo: CYPE Ingenieros S.A.
- Formato: FIEBDC-3/2016
- Programa: Generador de precios de la construcción. CYPE Ingenieros, S.A.
- Fecha: 31/10/2025
- Ámbito geográfico: Colombia
- Divisa: COP
- Costes indirectos: 3 %
- Gastos generales: 13 %
- Beneficio industrial: 6 %
- IVA: 16 %

## S Señalización y equipamiento

### SG Griferías

#### SGU Para orinales

**SGU010** Ud Grifería temporizada para orinal.
Grifería temporizada, instalación vista formada por grifo de paso recto mural para orinal, con tiempo de flujo de 5 segundos, caudal de 9 l/min, acabado cromado, para colocación en superficie. Incluso elementos de conexión.
Incluye: Replanteo. Colocación. Conexionado. Comprobación de su correcto funcionamiento.
Criterio de medición de proyecto: Número de unidades previstas, según documentación gráfica de Proyecto.
Criterio de medición de obra: Se medirá el número de unidades realmente colocadas según especificaciones de Proyecto.

| Código | Ud | Descripción | Rendimiento | Precio | Importe |
|---|---|---|---|---|---|
| mt31gmp300ce | Ud | Grifo de paso recto mural para orinal, con tiempo de flujo de 5 segundos, caudal de 9 l/min, acabado cromado, para colocación en superficie; incluso elementos de conexión. (material) | 1 | 411136.36 | 411136.360 |
| mt37www010 | Ud | Material auxiliar para instalaciones hidráulicas. (material) | 1 | 4819.08 | 4819.080 |
| mo008 | h | Oficial 1ª plomero. (mano de obra) | 0.241 | 37753.36 | 9098.560 |
| % | % | Herramienta menor | 2 % | 425054.000 | 8501.080 |
|  |  | Costes directos |  |  | 433555.080 |

## Recursos

**mt31gmp300ce** Ud Grifo de paso recto mural para orinal
Datos técnicos: Coste energético 72.076 MJ; Emisión de CO2 4.899 kg
Residuos:
- embalaje: re150101 Envases de papel y cartón. (componente de residuo); rendimiento 0.072 kg; Código LER 15 01 01; Masa del elemento 1 kg; Volumen 0.001333 m3
