# Palanca de salto

- Propiedad del archivo: CYPE Ingenieros S.A.
- Formato: FIEBDC-3/2016
- Programa: Generador de precios de la construcción. CYPE Ingenieros, S.A.
- Fecha: 22/05/2025
- Ámbito geográfico: Colombia
- Divisa: COP
- Costes indirectos: 3 %
- Gastos generales: 13 %
- Beneficio industrial: 6 %
- IVA: 16 %

## U Urbanización interior del terreno

### UP Piscinas

#### UPE Equipamiento exterior

**UPE080** Ud Palanca de salto.
Palanca de salto para piscina, de resina de poliéster y fibra de vidrio, de 1,20 m de longitud y 0,40 m de anchura, fijada a una superficie soporte (no incluida en este precio). Incluso anclajes, topes, embellecedores, juntas, chazos y tornillos y elementos de anclaje.
Incluye: Montaje y fijación de los componentes.
Criterio de medición de proyecto: Número de unidades previstas, según documentación gráfica de Proyecto.
Criterio de medición de obra: Se medirá el número de unidades realmente ejecutadas según especificaciones de Proyecto.

| Código | Ud | Descripción | Rendimiento | Precio | Importe |
|---|---|---|---|---|---|
| mt47pep080a | Ud | Palanca de salto para piscina, de resina de poliéster y fibra de vidrio, de 1,2 m de longitud y 0,4 m de anchura, con anclajes. (material) | 1 | 3351793.84 | 3351793.840 |
| mt09reh330 | kg | Mortero de resina epoxi con arena de sílice, de endurecimiento rápido, para relleno de anclajes. (material) | 0.2 | 16474.68 | 3294.936 |
| mo041 | h | Oficial 1ª obra blanca de obra civil. (mano de obra) | 2.984 | 36735.58 | 109618.971 |
| mo087 | h | Ayudante de obra blanca de obra civil. (mano de obra) | 2.387 | 27459.1 | 65544.872 |
| % | % | Herramienta menor | 2 % | 3530252.619 | 70605.052 |
|  |  | Costes directos |  |  | 3600857.671 |

Residuos:
- colocación: mt09reh330 Mortero de resina epoxi con arena de sílice, de endurecimiento rápido, para relleno de anclajes; factor de residuo 0.042925

## Recursos

**mt47pep080a** Ud Palanca de salto para piscina
Datos técnicos: Coste energético 956.975 MJ; Emisión de CO2 44.186 kg
Residuos:
- embalaje: re150101 Envases de papel y cartón. (componente de residuo); rendimiento 1.584 kg; Código LER 15 01 01; Masa del elemento 1 kg; Volumen 0.001333 m3

**mt09reh330** kg Mortero de resina epoxi con arena de sílice, de endurecimiento rápido, para relleno de anclajes
Datos técnicos: Coste energético 2.251 MJ; Emisión de CO2 0.184 kg; Código LER 17 09 04; Masa del elemento 1 kg; Volumen 0.000667 m3
Residuos:
- embalaje: re170203 Plástico. (componente de residuo); rendimiento 0.003 kg; Código LER 17 02 03; Masa del elemento 1 kg; Volumen 0.001667 m3
