# Ensayo de baldosas de concreto

- Propiedad del archivo: CYPE Ingenieros S.A.
- Formato: FIEBDC-3/2016
- Programa: Generador de precios de la construcción. CYPE Ingenieros, S.A.
- Fecha: 22/05/2025
- Ámbito geográfico: Colombia
- Divisa: COP
- Costes indirectos: 3 %
- Gastos generales: 13 %
- Beneficio industrial: 6 %
- IVA: 16 %

## X Control de calidad y ensayos

### XB Pisos

#### XBH De baldosas de concreto

**XBH010** Ud Ensayo de baldosas de concreto.
Ensayos a realizar en laboratorio acreditado en el área técnica correspondiente, sobre una muestra de baldosa de concreto, tomada en obra, para la determinación de las siguientes características: aspecto superficial.
Incluye: Desplazamiento a obra. Toma de muestras. Realización de ensayos. Redacción de informe de los resultados de los ensayos realizados.
Criterio de medición de proyecto: Ensayo a realizar, según documentación del Plan de control de calidad.

| Código | Ud | Descripción | Rendimiento | Precio | Importe |
|---|---|---|---|---|---|
| mt49bah010 | Ud | Ensayo para determinar el aspecto superficial de una muestra de baldosa de concreto, incluso desplazamiento a obra, toma de muestra e informe de resultados. (material) | 1 | 261479.81 | 261479.810 |
| % | % | Herramienta menor | 2 % | 261479.810 | 5229.596 |
|  |  | Costes directos |  |  | 266709.406 |
